# Membrana de poliuretano monocomponente, Mariseal® Detail. Gris, Envase: 6 kg

- Propiedad del archivo: CONSTRUNARIO
- Formato: FIEBDC-3/2012
- Programa: Construnario Versión 3.51
- Fecha de los precios: 18/03/2024
- Divisa: EUR

**MIM_320** kg Membrana de poliuretano monocomponente, Mariseal® Detail. Gris, Envase: 6 kg
Precio: 16.82
Membrana impermeable de poliuretano monocomponente de aplicación líquida y secado en frío para detalles complejos en cubiertas, reforzada con fibras. DITE 09/0241. Aplicaciones • MARISEAL DETAIL se utiliza principalmente para crear impermeabilizaciones en detalles difíciles de cubiertas como: • Medias cañas. • Tapajuntas y ángulos de 90º. • Cúpulas. • Lucernarios. • Chimeneas. • Tuberías. • Canalones, etc. Propiedades • Fácil aplicación (rodillo o airless). • Aplicada se convierte en una membrana impermeable sin juntas. • Resistente al agua y a la lluvia. • Mantiene sus propiedades mecánicas entre los 340ºC a +80ºC. • Resistente a la helada. • Permite la transpiración del vapor de agua. • Totalmente adherente a toda la superficie. • De fácil reparación en solo unos minutos. • De bajo precio. • Se puede aplicar encima de múltiples superficies: Telas de bitumen, membranas de PVC, hormigón, mortero, cemento reglado, metales, madera, etc.
