# Interruptor de un polo 10A, referencia MTN3111-0000 de Schneider. Compatible con estética Elegance o D-life

- Propiedad del archivo: CONSTRUNARIO
- Formato: FIEBDC-3/2012
- Programa: Construnario Versión 3.51
- Fecha de los precios: 18/03/2024
- Divisa: EUR

**SCH_MTN31110000** u Interruptor de un polo 10A, referencia MTN3111-0000 de Schneider. Compatible con estética Elegance o D-life
Inserción de interruptor de una vía para control de iluminación Fáciles de instalar Un sistema con muchas combinaciones posibles Contactos de testeo frontales Agregar un marco de diseño para un conjunto completo
