# Marco referencia MTN4010-6535 de la serie D-Life de Schneider. 1 elemento. Color: cristal ártico

- Propiedad del archivo: CONSTRUNARIO
- Formato: FIEBDC-3/2012
- Programa: Construnario Versión 3.51
- Fecha de los precios: 18/03/2024
- Divisa: EUR

**SCH_MTN40106535** u Marco referencia MTN4010-6535 de la serie D-Life de Schneider. 1 elemento. Color: cristal ártico
Marco de 1 elemento de la gama D-life para montaje vertical y horizontal de color ártico.
