# Conmutador sáhara de la serie D-Life de Schneider

- Propiedad del archivo: CONSTRUNARIO
- Formato: FIEBDC-3/2012
- Programa: Construnario Versión 3.51
- Fecha de los precios: 18/03/2024
- Divisa: EUR
- Código: schneider-el

**PSCH_012** u Conmutador sáhara de la serie D-Life de Schneider
Conmutador sahara de la serie D-Life de SCHNEIDER ELECTRIC, realizado con tubo de PVC corrugado de color negro de 16 mm y grado de protección IP 545 según UNE 20324 y conductor flexibe de cable unipolar H07V-K, 450/750 V, clase 5 de 1,5 mm2 de Cu., con aislamiento de PVC y caja de empotrar universal, totalmente montado e instalado.

| Código | Ud | Descripción | Rendimiento |
|---|---|---|---|
| SCH_MTN31160000 | u | Conmutador 10 A, referencia MTN3116-000 de Schneider. Compatible con la gama de mecanismos Elegance y D-life (material) | 1.000 |
| SCH_MTN33006033 | u | Tecla simple, referencia MTN3300-6033 de la serie D-Life de Schneider. Color: Sáhara (material) | 1.000 |
| SCH_MTN40106533 | u | Marco referencia MTN4010-6533 de la serie D-Life de Schneider. 1 elemento. Color: Sáhara (material) | 1.000 |
| MOC060 | h | Oficial 1ª electricista (mano de obra) | 0.500 |
| MOC061 | h | Ayudante electricista (mano de obra) | 0.500 |
| MTC_TPVCCF16 | m | Tubo PVC corrugado flexible Ø16 mm (material) | 13.000 |
| MTC_CC450750115 | m | Cable cobre H07V-K 450/750 V 1x1,5 mm2 (material) | 39.000 |
| MTC_CEU | u | Caja de empotrar universal (material) | 1.000 |
| MTC_PEQMAT | u | Pequeño material (material) | 1.000 |

## Recursos

**SCH_MTN31160000** u Conmutador 10 A, referencia MTN3116-000 de Schneider. Compatible con la gama de mecanismos Elegance y D-life
Inserción de interruptor de dos vías para control de iluminación Fáciles de instalar Un sistema con muchas combinaciones posibles Agregar un marco de diseño para un conjunto completo

**SCH_MTN33006033** u Tecla simple, referencia MTN3300-6033 de la serie D-Life de Schneider. Color: Sáhara
Tecla simple sahara

**SCH_MTN40106533** u Marco referencia MTN4010-6533 de la serie D-Life de Schneider. 1 elemento. Color: Sáhara
Marco 1 elemento D-Life, sahara
