# Tecla doble para mecanismo de la gama D-Life, referencia MTN3400-6033 de Schneider. Color: sáhara

- Propiedad del archivo: CONSTRUNARIO
- Formato: FIEBDC-3/2012
- Programa: Construnario Versión 3.51
- Fecha de los precios: 18/03/2024
- Divisa: EUR

**SCH_MTN34006033** u Tecla doble para mecanismo de la gama D-Life, referencia MTN3400-6033 de Schneider. Color: sáhara
Agréguelo a su interruptor o inserción de pulsador para obtener un conjunto completo. Termoplástico de calidad del material, sin halógenos. Un sistema con muchas combinaciones posibles Fáciles de instalar
