# Tecla simple para mecanismos de persianas, referencia MTN3855-6052 de la serie D-life de Schneider. Color: mocca

- Propiedad del archivo: CONSTRUNARIO
- Formato: FIEBDC-3/2012
- Programa: Construnario Versión 3.51
- Fecha de los precios: 18/03/2024
- Divisa: EUR

**SCH_MTN38556052** u Tecla simple para mecanismos de persianas, referencia MTN3855-6052 de la serie D-life de Schneider. Color: mocca
Agréguelo a su interruptor o inserción de pulsador para obtener un conjunto completo. Termoplástico de calidad del material, sin halógenos. Un sistema con muchas combinaciones posibles Fáciles de instalar
