# Carátula para toma R-TV/SAT, referencia MTN4123-6051 de Schneider. Color: champagne

- Propiedad del archivo: CONSTRUNARIO
- Formato: FIEBDC-3/2012
- Programa: Construnario Versión 3.51
- Fecha de los precios: 18/03/2024
- Divisa: EUR

**SCH_MTN41236051** u Carátula para toma R-TV/SAT, referencia MTN4123-6051 de Schneider. Color: champagne
Carátula para mecanismo de toma R-TV/SAT de la gama D-Life para montaje vertical y horizontal
