# Tapa para toma de teléfono, conector RJ12, 6 contactos, referencia MTN4215-6051 de Schneider. Color: champagne

- Propiedad del archivo: CONSTRUNARIO
- Formato: FIEBDC-3/2012
- Programa: Construnario Versión 3.51
- Fecha de los precios: 18/03/2024
- Divisa: EUR

**SCH_MTN42156051** u Tapa para toma de teléfono, conector RJ12, 6 contactos, referencia MTN4215-6051 de Schneider. Color: champagne
Añádelo a tu inserto para obtener un conjunto completo Calidad del material termoplástico, sin halógenos Un sistema con muchas combinaciones posibles Fáciles de instalar
