# Tapa ciega y tapa para zumbador o timbre, referencia MTN4075-6036 de Schneider. Color: aluminio

- Propiedad del archivo: CONSTRUNARIO
- Formato: FIEBDC-3/2012
- Programa: Construnario Versión 3.51
- Fecha de los precios: 18/03/2024
- Divisa: EUR

**SCH_MTN40756036** u Tapa ciega y tapa para zumbador o timbre, referencia MTN4075-6036 de Schneider. Color: aluminio
Cubre tu inserción de forma permanente o temporal para lograr un aspecto suave Calidad del material termoplástico, sin halógenos Un sistema con muchas combinaciones posibles Fáciles de instalar
