# Toma de RJ-45 doble aluminio

- Propiedad del archivo: CONSTRUNARIO
- Formato: FIEBDC-3/2012
- Programa: Construnario Versión 3.51
- Fecha de los precios: 18/03/2024
- Divisa: EUR
- Código: schneider-el

**USCH1162** u Toma de RJ-45 doble aluminio
Toma de RJ-45 doble aluminio de la serie D-LIFE de SCHNEIDER ELECTRIC, compuesto por Toma doble RJ45 cat.6 UTP ref. MTN4576-0002, Tapa RJ45 doble D-Life, aluminio ref. MTN4572-6036, Marco 1 elemento D-Life, aluminio ref. MTN4010-6536, realizado con caja empotrar universal, tubo pvc corrugado Ø16 mm y cable UTP cat. 6. Instalado y funcionando.

| Código | Ud | Descripción | Rendimiento |
|---|---|---|---|
| SCH_MTN45760002 | u | Toma doble RJ45 cat.6 UTP, referencia MTN4576-0002 de Schneider (material) | 1.000 |
| PSCHMTN45726036 | u | Tapa RJ45 doble D-Life, aluminio (material) | 1.000 |
| SCH_MTN40106536 | u | Marco referencia MTN4010-6536 de la serie D-Life de Schneider. 1 elemento. Color: aluminio (material) | 1.000 |
| MTC_TPVCCF16 | m | Tubo PVC corrugado flexible Ø16 mm (material) | 8.000 |
| MTC_CUTPC6 | m | Cable UTP categoría 6 (material) | 8.000 |
| MTC_CEU | u | Caja de empotrar universal (material) | 1.000 |
| MTC_PEQMAT | u | Pequeño material (material) | 1.000 |
| MOC004 | h | Ayudante (mano de obra) | 0.020 |
| MOC060 | h | Oficial 1ª electricista (mano de obra) | 0.130 |
| MOC061 | h | Ayudante electricista (mano de obra) | 0.130 |

## Recursos

**SCH_MTN45760002** u Toma doble RJ45 cat.6 UTP, referencia MTN4576-0002 de Schneider
RJ45 doble cat 6 UTP

**SCH_MTN40106536** u Marco referencia MTN4010-6536 de la serie D-Life de Schneider. 1 elemento. Color: aluminio
Marco de 1 elemento de la gama D-life para montaje vertical y horizontal de color aluminio.
