# Tecla simple, referencia MTN433160 de la serie Elegance de Schneider: Color: aluminio

- Propiedad del archivo: CONSTRUNARIO
- Formato: FIEBDC-3/2012
- Programa: Construnario VersiĆ³n 3.51
- Fecha de los precios: 18/03/2024
- Divisa: EUR

**SCH_MTN433160** u Tecla simple, referencia MTN433160 de la serie Elegance de Schneider: Color: aluminio
Tecla compatible con funciones de interruptor, pulsador, cruzamiento y conmutador
