# Tecla simple, referencia MTN432125 de la serie Elegance de Schneider: Color: blanco activo

- Propiedad del archivo: CONSTRUNARIO
- Formato: FIEBDC-3/2012
- Programa: Construnario VersiĆ³n 3.51
- Fecha de los precios: 18/03/2024
- Divisa: EUR

**SCH_MTN432125** u Tecla simple, referencia MTN432125 de la serie Elegance de Schneider: Color: blanco activo
Tecla compatible con funciones de interruptor, pulsador, cruzamiento y conmutador
