# Pulsador alumino con marco gris rodio

- Propiedad del archivo: CONSTRUNARIO
- Formato: FIEBDC-3/2012
- Programa: Construnario Versión 3.51
- Fecha de los precios: 18/03/2024
- Divisa: EUR
- Código: schneider-el

**PSCH_173** u Pulsador alumino con marco gris rodio
Pulsador alumino con marco gris rodio de la serie elegance de SCHNEIDER ELECTRIC, realizado con tubo PVC corrugado de color negro de 16 mm y grado de protección IP 545 según UNE 20324 y conductor flexibe de cable unipolar H07V-K, 450/750 V, clase 5 de 1,5 mm2 de Cu., con aislamiento de PVC y caja de empotrar universal, totalmente montado e instalado.

| Código | Ud | Descripción | Rendimiento |
|---|---|---|---|
| SCH_MTN31500000 | u | Mecanismo pulsador normalmente abierto, referencia MTN3150-0000 de Schneider. Compatible con la gama Elegance y D-life (material) | 1.000 |
| SCH_MTN433114 | u | Tecla simple, referencia MTN433114 de la serie Elegance de Schneider: Color: antracita (material) | 1.000 |
| SCH_MTN403114 | u | Marco 1 elemento, referencia MTN403114 de la serie Elegance de Schneider. Color: gris rodio (material) | 1.000 |
| MOC060 | h | Oficial 1ª electricista (mano de obra) | 0.400 |
| MOC061 | h | Ayudante electricista (mano de obra) | 0.400 |
| MTC_TPVCCF16 | m | Tubo PVC corrugado flexible Ø16 mm (material) | 6.000 |
| MTC_CC450750115 | m | Cable cobre H07V-K 450/750 V 1x1,5 mm2 (material) | 12.000 |
| MTC_CEU | u | Caja de empotrar universal (material) | 1.000 |
| MTC_PEQMAT | u | Pequeño material (material) | 1.000 |

## Recursos

**SCH_MTN31500000** u Mecanismo pulsador normalmente abierto, referencia MTN3150-0000 de Schneider. Compatible con la gama Elegance y D-life
Inserción de pulsador - contacto de ruptura 1 polo con terminal neutro. Modernización frontal de módulos de iluminación QuickFlex sin desmontaje de interruptores. Un sistema con muchas combinaciones posibles instalación de superficie o de empotrar Fáciles de instalar

**SCH_MTN433114** u Tecla simple, referencia MTN433114 de la serie Elegance de Schneider: Color: antracita
Tecla compatible con funciones de interruptor, pulsador, cruzamiento y conmutador

**SCH_MTN403114** u Marco 1 elemento, referencia MTN403114 de la serie Elegance de Schneider. Color: gris rodio
Marco 1 elemento de la serie Elegance
