# Toma telefono RJ12 conector 6 contactos, referencia MTN463500 de Schneider

- Propiedad del archivo: CONSTRUNARIO
- Formato: FIEBDC-3/2012
- Programa: Construnario Versión 3.51
- Fecha de los precios: 18/03/2024
- Divisa: EUR

**SCH_MTN463500** u Toma telefono RJ12 conector 6 contactos, referencia MTN463500 de Schneider
Inserto de toma telefónica RJ12, 6 contactos Para conectar terminales analógicos o digitales usando una toma RJ12 de 6 polos. Un sistema con muchas combinaciones posibles Agregar un marco de diseño para un conjunto completo
