# Toma RJ 45 categ. 5e antracita con marco acero

- Propiedad del archivo: CONSTRUNARIO
- Formato: FIEBDC-3/2012
- Programa: Construnario Versión 3.51
- Fecha de los precios: 18/03/2024
- Divisa: EUR
- Código: schneider-el

**PSCH_212** u Toma RJ 45 categ. 5e antracita con marco acero
Toma RJ 45 categ. 5e antracita con marco acero de la serie elegance de SCHNEIDER ELECTRIC, realizado con tubo de PVC corrugado de color negro de 16 mm y grado de protección IP 545 según UNE 20324 y conductor flexibe de cable unipolar H07V-K, 450/750 V, clase 5 de 1,5 mm2 de Cu., con aislamiento de PVC y caja de empotrar universal, totalmente montado e instalado.

| Código | Ud | Descripción | Rendimiento |
|---|---|---|---|
| SCH_MTN463500 | u | Toma telefono RJ12 conector 6 contactos, referencia MTN463500 de Schneider (material) | 1.000 |
| SCH_MTN463514 | u | Tapa toma teléfono, referencia MTN463514 de la serie Elegance de Schneider. Color: antracita (material) | 1.000 |
| SCH_MTN404119 | u | Marco 1 elemento, referencia MTN404119 de la serie Elegance de Schneider. Color: cristal blanco (material) | 1.000 |
| MOC060 | h | Oficial 1ª electricista (mano de obra) | 0.450 |
| MOC061 | h | Ayudante electricista (mano de obra) | 0.450 |
| MTC_TPVCCF16 | m | Tubo PVC corrugado flexible Ø16 mm (material) | 6.000 |
| MTC_CC450750115 | m | Cable cobre H07V-K 450/750 V 1x1,5 mm2 (material) | 16.000 |
| MTC_CEU | u | Caja de empotrar universal (material) | 1.000 |
| MTC_PEQMAT | u | Pequeño material (material) | 1.000 |

## Recursos

**SCH_MTN463500** u Toma telefono RJ12 conector 6 contactos, referencia MTN463500 de Schneider
Inserto de toma telefónica RJ12, 6 contactos Para conectar terminales analógicos o digitales usando una toma RJ12 de 6 polos. Un sistema con muchas combinaciones posibles Agregar un marco de diseño para un conjunto completo

**SCH_MTN463514** u Tapa toma teléfono, referencia MTN463514 de la serie Elegance de Schneider. Color: antracita
Añádelo a tu inserto para obtener un conjunto completo Calidad del material termoplástico, sin halógenos Un sistema con muchas combinaciones posibles Fáciles de instalar

**SCH_MTN404119** u Marco 1 elemento, referencia MTN404119 de la serie Elegance de Schneider. Color: cristal blanco
Marco 1 elemento de la serie Elegance
