# Tapa ciega, referencia MTN391814 de la serie Elegance de Schneider. Color: antracita

- Propiedad del archivo: CONSTRUNARIO
- Formato: FIEBDC-3/2012
- Programa: Construnario VersiĆ³n 3.51
- Fecha de los precios: 18/03/2024
- Divisa: EUR

**SCH_MTN391814** u Tapa ciega, referencia MTN391814 de la serie Elegance de Schneider. Color: antracita
Tapa ciega para mecanismo de la gama elegance de color aluminio.
