# Schuko + 2 cargador USB 2,4A, referencia MTN2366-0319 de la serie Elegance de Schneider. Color: blanco marfil

- Propiedad del archivo: CONSTRUNARIO
- Formato: FIEBDC-3/2012
- Programa: Construnario VersiĆ³n 3.51
- Fecha de los precios: 18/03/2024
- Divisa: EUR

**SCH_MTN23660319** u Schuko + 2 cargador USB 2,4A, referencia MTN2366-0319 de la serie Elegance de Schneider. Color: blanco marfil
Schuko + 2 cargador USB 2,4A
