# Schuko + 2 cargador USB 2400 mA, referencia MTN2366-0325 de la serie Elegance de Schneider. Color: blanco activo

- Propiedad del archivo: CONSTRUNARIO
- Formato: FIEBDC-3/2012
- Programa: Construnario Versión 3.51
- Fecha de los precios: 18/03/2024
- Divisa: EUR

**SCH_MTN23660325** u Schuko + 2 cargador USB 2400 mA, referencia MTN2366-0325 de la serie Elegance de Schneider. Color: blanco activo
Enchufe 2P+T con cargador USB 2.4A Solución de carga USB para uso doméstico Un sistema con muchas combinaciones posibles Fáciles de instalar Agregar un marco de diseño para un conjunto completo
