# Marco 1 elemento, referencia MTN4010-3160 de la serie Elegance de Schneider. Color: aluminio

- Propiedad del archivo: CONSTRUNARIO
- Formato: FIEBDC-3/2012
- Programa: Construnario VersiĆ³n 3.51
- Fecha de los precios: 18/03/2024
- Divisa: EUR

**SCH_MTN40103160** u Marco 1 elemento, referencia MTN4010-3160 de la serie Elegance de Schneider. Color: aluminio
Marco embellecedor para mecanismos
