# Tapa RJ45, referencia MTN465814 de la serie Elegance de Schneider. Color: antracita

- Propiedad del archivo: CONSTRUNARIO
- Formato: FIEBDC-3/2012
- Programa: Construnario Versión 3.51
- Fecha de los precios: 18/03/2024
- Divisa: EUR

**SCH_MTN465814** u Tapa RJ45, referencia MTN465814 de la serie Elegance de Schneider. Color: antracita
Añádelo a tu inserto para obtener un conjunto completo Calidad del material termoplástico, sin halógenos Un sistema con muchas combinaciones posibles Fáciles de instalar
