# Tapa RJ45 doble, referencia MTN466560 de la serie Elegance de Schneider. Color: aluminio

- Propiedad del archivo: CONSTRUNARIO
- Formato: FIEBDC-3/2012
- Programa: Construnario VersiĆ³n 3.51
- Fecha de los precios: 18/03/2024
- Divisa: EUR

**SCH_MTN466560** u Tapa RJ45 doble, referencia MTN466560 de la serie Elegance de Schneider. Color: aluminio
Tapa RJ45 doble
