# Tapa termostato táctil, referencia MTN5775-0414 de la serie Elegance de Schneider. Color: antracita

- Propiedad del archivo: CONSTRUNARIO
- Formato: FIEBDC-3/2012
- Programa: Construnario Versión 3.51
- Fecha de los precios: 06/06/2024
- Divisa: EUR

**SCH_MTN57750414** u Tapa termostato táctil, referencia MTN5775-0414 de la serie Elegance de Schneider. Color: antracita
Tapa termostato táctil
