# Interruptor Odace plata con marco Touch wengué

- Propiedad del archivo: CONSTRUNARIO
- Formato: FIEBDC-3/2012
- Programa: Construnario Versión 3.51
- Fecha de los precios: 18/03/2024
- Divisa: EUR
- Código: schneider-el

**PSCH_261** u Interruptor Odace plata con marco Touch wengué
Interruptor plata con marco Touch aluminio cepillado de la serie odace de SCHNEIDER ELECTRIC, realizado con tubo PVC corrugado de color negro de 16 mm y grado de protección IP 545 según UNE 20324 y conductor flexibe de cable unipolar H07V-K, 450/750 V, clase 5 de 1,5 mm2 de Cu., con aislamiento de PVC y caja de empotrar universal, totalmente montado e instalado.

| Código | Ud | Descripción | Rendimiento |
|---|---|---|---|
| SCH_S530201 | u | Interruptor, referencia S530201 de la serie Odace de Schneider. Color: plata (material) | 1.000 |
| SCH_S530802P | u | Marco 1 elemento, referencia S530802P de la serie Odace Touch de Schneider. Color: wengué (material) | 1.000 |
| MOC060 | h | Oficial 1ª electricista (mano de obra) | 0.350 |
| MOC061 | h | Ayudante electricista (mano de obra) | 0.350 |
| MTC_TPVCCF16 | m | Tubo PVC corrugado flexible Ø16 mm (material) | 8.000 |
| MTC_CC450750115 | m | Cable cobre H07V-K 450/750 V 1x1,5 mm2 (material) | 16.000 |
| MTC_CEU | u | Caja de empotrar universal (material) | 1.000 |
| MTC_PEQMAT | u | Pequeño material (material) | 1.000 |

## Recursos

**SCH_S530201** u Interruptor, referencia S530201 de la serie Odace de Schneider. Color: plata
Interruptor 10 A plata de SCHNEIDER ELECTRIC.

**SCH_S530802P** u Marco 1 elemento, referencia S530802P de la serie Odace Touch de Schneider. Color: wengué
Marco 1 elemento
