# Conmutador Odace plata y marco touch wengué

- Propiedad del archivo: CONSTRUNARIO
- Formato: FIEBDC-3/2012
- Programa: Construnario Versión 3.51
- Fecha de los precios: 18/03/2024
- Divisa: EUR
- Código: schneider-el

**PSCH_266** u Conmutador Odace plata y marco touch wengué
Conmutador plata y marco touch wengué de la serie odace de SCHNEIDER ELECTRIC, realizado con tubo PVC corrugado de color negro de 16 mm y grado de protección IP 545 según UNE 20324 y conductor flexibe de cable unipolar H07V-K, 450/750 V, clase 5 de 1,5 mm2 de Cu., con aislamiento de PVC y caja de empotrar universal, totalmente montado e instalado.

| Código | Ud | Descripción | Rendimiento |
|---|---|---|---|
| SCH_S530203 | u | Conmutador, referencia S530203 de la serie Odace de Schneider. Color: plata (material) | 1.000 |
| SCH_S530802P | u | Marco 1 elemento, referencia S530802P de la serie Odace Touch de Schneider. Color: wengué (material) | 1.000 |
| MOC060 | h | Oficial 1ª electricista (mano de obra) | 0.500 |
| MOC061 | h | Ayudante electricista (mano de obra) | 0.500 |
| MTC_TPVCCF16 | m | Tubo PVC corrugado flexible Ø16 mm (material) | 13.000 |
| MTC_CC450750115 | m | Cable cobre H07V-K 450/750 V 1x1,5 mm2 (material) | 39.000 |
| MTC_CEU | u | Caja de empotrar universal (material) | 1.000 |
| MTC_PEQMAT | u | Pequeño material (material) | 1.000 |

## Recursos

**SCH_S530203** u Conmutador, referencia S530203 de la serie Odace de Schneider. Color: plata
Conmutador 10 A

**SCH_S530802P** u Marco 1 elemento, referencia S530802P de la serie Odace Touch de Schneider. Color: wengué
Marco 1 elemento
