# Toma RJ45 categoría 6 UTP, referencia S520475 de la serie Odace de Schneider. Color: blanco

- Propiedad del archivo: CONSTRUNARIO
- Formato: FIEBDC-3/2012
- Programa: Construnario Versión 3.51
- Fecha de los precios: 18/03/2024
- Divisa: EUR

**SCH_S520475** u Toma RJ45 categoría 6 UTP, referencia S520475 de la serie Odace de Schneider. Color: blanco
Toma RJ45 categoria 6 UTP
