# Toma teléfono RJ12, referencia S520497 de Schneider. 6 contactos. Color:blanco

- Propiedad del archivo: CONSTRUNARIO
- Formato: FIEBDC-3/2012
- Programa: Construnario Versión 3.51
- Fecha de los precios: 18/03/2024
- Divisa: EUR

**SCH_S520497** u Toma teléfono RJ12, referencia S520497 de Schneider. 6 contactos. Color:blanco
Toma telefono RJ12 6 contactos
