# Interruptor de tarjeta 10A, referencia S520283 de Schneider.Con LED. Color: blanco

- Propiedad del archivo: CONSTRUNARIO
- Formato: FIEBDC-3/2012
- Programa: Construnario VersiĆ³n 3.51
- Fecha de los precios: 18/03/2024
- Divisa: EUR

**SCH_S520283** u Interruptor de tarjeta 10A, referencia S520283 de Schneider.Con LED. Color: blanco
Interruptor de tarjeta 10A con LED
