# Conmutador 2 módulos, referencia NU320354 de la serie New Unica de Schneider. Color: antracita

- Propiedad del archivo: CONSTRUNARIO
- Formato: FIEBDC-3/2012
- Programa: Construnario Versión 3.51
- Fecha de los precios: 18/03/2024
- Divisa: EUR

**SCH_NU320354** u Conmutador 2 módulos, referencia NU320354 de la serie New Unica de Schneider. Color: antracita
Conmutador 2 modulo antracita conmutador antracita Conmutador doble negro
