# Cruzamiento 2 módulos, referencia NU320554 de la serie New Unica de Schneider. Color: antracita

- Propiedad del archivo: CONSTRUNARIO
- Formato: FIEBDC-3/2012
- Programa: Construnario Versión 3.51
- Fecha de los precios: 18/03/2024
- Divisa: EUR

**SCH_NU320554** u Cruzamiento 2 módulos, referencia NU320554 de la serie New Unica de Schneider. Color: antracita
Cruzamiento 2 modulos 10A 250V con función intermedia para montaje empotrado y fijado con tornillos y garras.
