# Pulsador de tirador 2 módulos, referencia NU322630 de la serie New Unica de Schneider. Color: aluminio

- Propiedad del archivo: CONSTRUNARIO
- Formato: FIEBDC-3/2012
- Programa: Construnario Versión 3.51
- Fecha de los precios: 18/03/2024
- Divisa: EUR

**SCH_NU322630** u Pulsador de tirador 2 módulos, referencia NU322630 de la serie New Unica de Schneider. Color: aluminio
Pulsador de tirador 2 módulos
