# Pulsador de persianas, referencia NU320718 de la serie New Unica de Schneider. Color: blanco polar

- Propiedad del archivo: CONSTRUNARIO
- Formato: FIEBDC-3/2012
- Programa: Construnario Versión 3.51
- Fecha de los precios: 18/03/2024
- Divisa: EUR

**SCH_NU320718** u Pulsador de persianas, referencia NU320718 de la serie New Unica de Schneider. Color: blanco polar
Inserción de conmutador de persiana con rodillo 1 polo Proporciona una manera conveniente de controlar la apertura y el cierre de persianas o persianas Unica está diseñada con funciones inteligentes para que sea flexible en su uso Agregar un marco de diseño para un conjunto completo
