# Enchufe Schuko doble, referencia NU206754 de la serie New Unica de Schneider. Color: antracita

- Propiedad del archivo: CONSTRUNARIO
- Formato: FIEBDC-3/2012
- Programa: Construnario Versión 3.51
- Fecha de los precios: 18/03/2024
- Divisa: EUR

**SCH_NU206754** u Enchufe Schuko doble, referencia NU206754 de la serie New Unica de Schneider. Color: antracita
La configuración de los polos de esta toma de corriente es 2P + T con obturadores Este equipo permite la instalación sencilla de dos enchufes a traves de una sola caja de registro Ideal para expandir el numero de tomas de corriente en una instalación existente Los obturadores garantizan protección añadida a los usuarios y principalmente a los niños Este dispositivo sigue el estándar alemán
