# Toma TV-FM derivación única, referencia NU345154 de la serie New Unica de Schneider. Color: antracita

- Propiedad del archivo: CONSTRUNARIO
- Formato: FIEBDC-3/2012
- Programa: Construnario Versión 3.51
- Fecha de los precios: 18/03/2024
- Divisa: EUR

**SCH_NU345154** u Toma TV-FM derivación única, referencia NU345154 de la serie New Unica de Schneider. Color: antracita
Toma TV-FM derivación única
