# Toma RJ45 categoría 5e UTP 2 módulos, referencia NU341118 de la serie New Unica de Schneider. Color: blanco polar

- Propiedad del archivo: CONSTRUNARIO
- Formato: FIEBDC-3/2012
- Programa: Construnario Versión 3.51
- Fecha de los precios: 18/03/2024
- Divisa: EUR

**SCH_NU341118** u Toma RJ45 categoría 5e UTP 2 módulos, referencia NU341118 de la serie New Unica de Schneider. Color: blanco polar
Conector RJ45 conectividad, toma de datos Toma de datos conexión RJ45 RJ45 Keystone
