# Toma RJ45 categoría 6 UTP 2 módulos, referencia NU341518 de la serie New Unica de Schneider. Color: blanco polar

- Propiedad del archivo: CONSTRUNARIO
- Formato: FIEBDC-3/2012
- Programa: Construnario Versión 3.51
- Fecha de los precios: 18/03/2024
- Divisa: EUR

**SCH_NU341518** u Toma RJ45 categoría 6 UTP 2 módulos, referencia NU341518 de la serie New Unica de Schneider. Color: blanco polar
Toma RJ45 dedicada para categoría 6 Ideal para que conecte sus dispositivos en su sala o habitación Unica está diseñada con funciones inteligentes para que sea flexible en su uso Agregar un marco de diseño para un conjunto completo
