# Toma RJ45 categoría 6 STP 2 módulos, referencia NU341730 de la serie New Unica de Schneider. Color: aluminio

- Propiedad del archivo: CONSTRUNARIO
- Formato: FIEBDC-3/2012
- Programa: Construnario Versión 3.51
- Fecha de los precios: 18/03/2024
- Divisa: EUR

**SCH_NU341730** u Toma RJ45 categoría 6 STP 2 módulos, referencia NU341730 de la serie New Unica de Schneider. Color: aluminio
Toma RJ45 categoría 6 STP 2 módulos
