# Carátula toma RJ45 2 módulos, referencia NU941118 de la serie New Unica de Schneider. Color: blanco polar

- Propiedad del archivo: CONSTRUNARIO
- Formato: FIEBDC-3/2012
- Programa: Construnario Versión 3.51
- Fecha de los precios: 18/03/2024
- Divisa: EUR

**SCH_NU941118** u Carátula toma RJ45 2 módulos, referencia NU941118 de la serie New Unica de Schneider. Color: blanco polar
Carátula toma RJ45 2 mod. Polar
