# Carátula RJ45 2 módulos Keystone, referencia NU946130 de la serie New Unica de Schneider. Color: aluminio

- Propiedad del archivo: CONSTRUNARIO
- Formato: FIEBDC-3/2012
- Programa: Construnario Versión 3.51
- Fecha de los precios: 18/03/2024
- Divisa: EUR

**SCH_NU946130** u Carátula RJ45 2 módulos Keystone, referencia NU946130 de la serie New Unica de Schneider. Color: aluminio
Caratula RJ45 2 módulos Keystone
