# Carátula toma RJ45 inclinada 2 módulos, referencia NU940730 de la serie New Unica de Schneider. Color: aluminio

- Propiedad del archivo: CONSTRUNARIO
- Formato: FIEBDC-3/2012
- Programa: Construnario Versión 3.51
- Fecha de los precios: 18/03/2024
- Divisa: EUR

**SCH_NU940730** u Carátula toma RJ45 inclinada 2 módulos, referencia NU940730 de la serie New Unica de Schneider. Color: aluminio
Carátula toma RJ45 inclinada 2 módulos
