# Caratula RJ45 2 módulos Keystone inclinada, referencia NU946418 de la serie New Unica de Schneider: Color: polar

- Propiedad del archivo: CONSTRUNARIO
- Formato: FIEBDC-3/2012
- Programa: Construnario Versión 3.51
- Fecha de los precios: 18/03/2024
- Divisa: EUR

**SCH_NU946418** u Caratula RJ45 2 módulos Keystone inclinada, referencia NU946418 de la serie New Unica de Schneider: Color: polar
Caratula RJ45 2 módulos Keystone inclinada
