# Cargador doble USB 2,1A 1 módulo, referencia NU341854 de la serie New Unica de Schneider. Color: antracita

- Propiedad del archivo: CONSTRUNARIO
- Formato: FIEBDC-3/2012
- Programa: Construnario Versión 3.51
- Fecha de los precios: 18/03/2024
- Divisa: EUR

**SCH_NU341854** u Cargador doble USB 2,1A 1 módulo, referencia NU341854 de la serie New Unica de Schneider. Color: antracita
Toma para cargador doble tipo USB 2.100 mA de la gama new unica tecnologia 3.0
