# Toma VGA 1 módulo, referencia NU343218 de la serie New Unica de Schneider. Color: polar

- Propiedad del archivo: CONSTRUNARIO
- Formato: FIEBDC-3/2012
- Programa: Construnario Versión 3.51
- Fecha de los precios: 18/03/2024
- Divisa: EUR

**SCH_NU343218** u Toma VGA 1 módulo, referencia NU343218 de la serie New Unica de Schneider. Color: polar
Toma VGA 1 módulo
