# Toma Minijack 3,5 mm 1 módulo, referencia NU343354 de la serie New Unica de Schneider. Color: antracita

- Propiedad del archivo: CONSTRUNARIO
- Formato: FIEBDC-3/2012
- Programa: Construnario Versión 3.51
- Fecha de los precios: 18/03/2024
- Divisa: EUR

**SCHNU343354** u Toma Minijack 3,5 mm 1 módulo, referencia NU343354 de la serie New Unica de Schneider. Color: antracita
Toma Minijack 3,5 mm 1 módulo
