# Toma altavoz 2 módulos, referencia NU348630 de la serie New Unica de Schneider. Color: aluminio

- Propiedad del archivo: CONSTRUNARIO
- Formato: FIEBDC-3/2012
- Programa: Construnario Versión 3.51
- Fecha de los precios: 18/03/2024
- Divisa: EUR

**SCH_NU348630** u Toma altavoz 2 módulos, referencia NU348630 de la serie New Unica de Schneider. Color: aluminio
Toma altavoz 2 módulos
