# Interruptor polar, marco visón

- Propiedad del archivo: CONSTRUNARIO
- Formato: FIEBDC-3/2012
- Programa: Construnario Versión 3.51
- Fecha de los precios: 18/03/2024
- Divisa: EUR
- Código: schneider-el

**PSCH_446** u Interruptor polar, marco visón
Interruptor polar, marco vision de la serie New Unica Studio Color de SCHNEIDER ELECTRIC, compuesto por Bastidor universal zamak ref. NU7002, Interruptor 2 mód., polar ref. NU320118, Marco 1 elemento Studio, vison blanco ref. NU280226, realizado con caja empotrar universal, tubo pvc corrugado Ø16 mm y conductor unipolar 750 V 1,5 mm2 Cu. Instalado y funcionando.

| Código | Ud | Descripción | Rendimiento |
|---|---|---|---|
| SCH_NU7002 | u | Bastidor universal, referencia NU7002 de la serie New Unica de Schneider. Zamak (material) | 1.000 |
| SCH_NU320118 | u | Interruptor 2 módulos, referencia NU320118 de la serie New Unica de Schneider. Color: blanco polar (material) | 1.000 |
| SCH_NU280226 | u | Marco 1 elemento, referencia NU280226 de la serie New Unica Color de Schneider. Color: visón blanco (material) | 1.000 |
| MTC_TPVCCF16 | m | Tubo PVC corrugado flexible Ø16 mm (material) | 8.000 |
| MTC_CC450750115 | m | Cable cobre H07V-K 450/750 V 1x1,5 mm2 (material) | 16.000 |
| MTC_CEU | u | Caja de empotrar universal (material) | 1.000 |
| MTC_PEQMAT | u | Pequeño material (material) | 1.000 |
| MOC004 | h | Ayudante (mano de obra) | 0.020 |
| MOC060 | h | Oficial 1ª electricista (mano de obra) | 0.130 |
| MOC061 | h | Ayudante electricista (mano de obra) | 0.130 |

## Recursos

**SCH_NU7002** u Bastidor universal, referencia NU7002 de la serie New Unica de Schneider. Zamak
Bastidor universal

**SCH_NU320118** u Interruptor 2 módulos, referencia NU320118 de la serie New Unica de Schneider. Color: blanco polar
Inserción de interruptor de una vía para control de iluminación Fáciles de instalar Unica está diseñada con funciones inteligentes para que sea flexible en su uso Agregar un marco de diseño para un conjunto completo

**SCH_NU280226** u Marco 1 elemento, referencia NU280226 de la serie New Unica Color de Schneider. Color: visón blanco
Se une rápidamente a cualquier dispositivo de la gama Unica Calidad del material termoplástico, sin halógenos Posibilidad de ensamble en posición vertical u horizontal Disponible en 1, 2, 3, 4 o 5 elementos
