# Pulsador 2 módulos Luz LED localización, referencia NU320654LN de la serie New Unica Color de Schneider. Color: antracita

- Propiedad del archivo: CONSTRUNARIO
- Formato: FIEBDC-3/2012
- Programa: Construnario Versión 3.51
- Fecha de los precios: 18/03/2024
- Divisa: EUR

**SCH_NU320654LN** u Pulsador 2 módulos Luz LED localización, referencia NU320654LN de la serie New Unica Color de Schneider. Color: antracita
Pulsador 2 módulos Luz LED localización
