# Toma TV-FM derivación polar, marco gris cava

- Propiedad del archivo: CONSTRUNARIO
- Formato: FIEBDC-3/2012
- Programa: Construnario Versión 3.51
- Fecha de los precios: 18/03/2024
- Divisa: EUR
- Código: schneider-el

**PSCH_575** u Toma TV-FM derivación polar, marco gris cava
Toma TV-FM derivación polar, marco gris cava de la serie New Unica Studio Color de SCHNEIDER ELECTRIC, compuesto por Bastidor universal zamak ref. NU7002, Toma TV-FM derivación única, polar ref. NU345118, Marco 1 elemento Studio, gris cava blanco ref. NU280224, realizado con caja empotrar universal, tubo pvc corrugado Ø20 mm y cable coaxial RG6. Instalado y funcionando.

| Código | Ud | Descripción | Rendimiento |
|---|---|---|---|
| SCH_NU7002 | u | Bastidor universal, referencia NU7002 de la serie New Unica de Schneider. Zamak (material) | 1.000 |
| SCH_NU345118 | u | Toma TV-FM derivación única, referencia NU345118 de la serie New Unica de Schneider. Color: blanco polar (material) | 1.000 |
| SCH_NU280224 | u | Marco 1 elemento, referencia NU280224 de la serie New Unica Color de Schneider. Color: gris cava blanco (material) | 1.000 |
| MTC_TPVCCF20 | m | Tubo PVC corrugado flexible Ø20 mm (material) | 8.000 |
| MTC_CCOAXRG6 | m | Cable coaxial RG6 (material) | 8.000 |
| MTC_CEU | u | Caja de empotrar universal (material) | 1.000 |
| MTC_PEQMAT | u | Pequeño material (material) | 1.000 |
| MOC004 | h | Ayudante (mano de obra) | 0.020 |
| MOC060 | h | Oficial 1ª electricista (mano de obra) | 0.130 |
| MOC061 | h | Ayudante electricista (mano de obra) | 0.130 |

## Recursos

**SCH_NU7002** u Bastidor universal, referencia NU7002 de la serie New Unica de Schneider. Zamak
Bastidor universal

**SCH_NU345118** u Toma TV-FM derivación única, referencia NU345118 de la serie New Unica de Schneider. Color: blanco polar
Toma TV-FM derivación única

**SCH_NU280224** u Marco 1 elemento, referencia NU280224 de la serie New Unica Color de Schneider. Color: gris cava blanco
Se une rápidamente a cualquier dispositivo de la gama Unica Calidad del material termoplástico, sin halógenos Posibilidad de ensamble en posición vertical u horizontal Disponible en 1, 2, 3, 4 o 5 elementos
