# Toma R-TV/SAT serie intermedia polar, marco verde

- Propiedad del archivo: CONSTRUNARIO
- Formato: FIEBDC-3/2012
- Programa: Construnario Versión 3.51
- Fecha de los precios: 18/03/2024
- Divisa: EUR
- Código: schneider-el

**PSCH_622** u Toma R-TV/SAT serie intermedia polar, marco verde
Toma R-TV/SAT serie intermedia polar, marco verde de la serie New Unica Studio Color de SCHNEIDER ELECTRIC, compuesto por Bastidor universal zamak ref. NU7002, Toma R-TV/SAT Serie intermedia, polar ref. NU345618, Marco 1 elemento Studio, verde blanco ref. NU280211, realizado con caja empotrar universal, tubo pvc corrugado Ø16 mm y cable coaxial RG6. Instalado y funcionando.

| Código | Ud | Descripción | Rendimiento |
|---|---|---|---|
| SCH_NU7002 | u | Bastidor universal, referencia NU7002 de la serie New Unica de Schneider. Zamak (material) | 1.000 |
| SCH_NU345618 | u | Toma R-TV/SAT serie intermedia, referencia NU345618 de la serie New Unica de Schneider. Color: blanco polar (material) | 1.000 |
| SCH_NU280211 | u | Marco 1 elemento, referencia NU280211 de la serie New Unica Color de Schneider. Color: verde blanco (material) | 1.000 |
| MTC_TPVCCF16 | m | Tubo PVC corrugado flexible Ø16 mm (material) | 8.000 |
| MTC_CCOAXRG6 | m | Cable coaxial RG6 (material) | 8.000 |
| MTC_CEU | u | Caja de empotrar universal (material) | 1.000 |
| MTC_PEQMAT | u | Pequeño material (material) | 1.000 |
| MOC004 | h | Ayudante (mano de obra) | 0.020 |
| MOC060 | h | Oficial 1ª electricista (mano de obra) | 0.130 |
| MOC061 | h | Ayudante electricista (mano de obra) | 0.130 |

## Recursos

**SCH_NU7002** u Bastidor universal, referencia NU7002 de la serie New Unica de Schneider. Zamak
Bastidor universal

**SCH_NU345618** u Toma R-TV/SAT serie intermedia, referencia NU345618 de la serie New Unica de Schneider. Color: blanco polar
Toma R-TV/SAT serie intermedia

**SCH_NU280211** u Marco 1 elemento, referencia NU280211 de la serie New Unica Color de Schneider. Color: verde blanco
Marco 1 elemento para mecanismos eléctricos Los marcos New Unica proporcionan una gran flexibilidad de aplicación y uso gracias a su modularidad
