# Toma RJ45 S-One cat. 6 STP 2 módulos polar, marco verde

- Propiedad del archivo: CONSTRUNARIO
- Formato: FIEBDC-3/2012
- Programa: Construnario Versión 3.51
- Fecha de los precios: 18/03/2024
- Divisa: EUR
- Código: schneider-el

**PSCH_647** u Toma RJ45 S-One cat. 6 STP 2 módulos polar, marco verde
Toma RJ45 S-One cat. 6 STP 2 módulos polar, marco verde de la serie New Unica Studio Color de SCHNEIDER ELECTRIC, compuesto por Bastidor universal zamak ref. NU7002, Toma RJ45 cat.6 STP 2 mód., polar ref. NU341718, Marco 1 elemento Studio, verde blanco ref. NU280211, realizado con caja empotrar universal, tubo pvc corrugado Ø20 mm y cable UTP cat. 6. Instalado y funcionando.

| Código | Ud | Descripción | Rendimiento |
|---|---|---|---|
| SCH_NU7002 | u | Bastidor universal, referencia NU7002 de la serie New Unica de Schneider. Zamak (material) | 1.000 |
| SCH_NU341718 | u | Toma RJ45 categoría 6 STP 2 módulos, referencia NU341718 de la srie New Unica de Schneider. Color: blanco polar (material) | 1.000 |
| SCH_NU280211 | u | Marco 1 elemento, referencia NU280211 de la serie New Unica Color de Schneider. Color: verde blanco (material) | 1.000 |
| MTC_TPVCCF20 | m | Tubo PVC corrugado flexible Ø20 mm (material) | 8.000 |
| MTC_CUTPC6 | m | Cable UTP categoría 6 (material) | 8.000 |
| MTC_CEU | u | Caja de empotrar universal (material) | 1.000 |
| MTC_PEQMAT | u | Pequeño material (material) | 1.000 |
| MOC004 | h | Ayudante (mano de obra) | 0.020 |
| MOC060 | h | Oficial 1ª electricista (mano de obra) | 0.130 |
| MOC061 | h | Ayudante electricista (mano de obra) | 0.130 |

## Recursos

**SCH_NU7002** u Bastidor universal, referencia NU7002 de la serie New Unica de Schneider. Zamak
Bastidor universal

**SCH_NU341718** u Toma RJ45 categoría 6 STP 2 módulos, referencia NU341718 de la srie New Unica de Schneider. Color: blanco polar
Toma RJ45 categoría 6 STP 2 módulos

**SCH_NU280211** u Marco 1 elemento, referencia NU280211 de la serie New Unica Color de Schneider. Color: verde blanco
Marco 1 elemento para mecanismos eléctricos Los marcos New Unica proporcionan una gran flexibilidad de aplicación y uso gracias a su modularidad
