# Carátula RJ45 Keystone salida inclinada 2 módulos polar, marco rojo

- Propiedad del archivo: CONSTRUNARIO
- Formato: FIEBDC-3/2012
- Programa: Construnario Versión 3.51
- Fecha de los precios: 18/03/2024
- Divisa: EUR
- Código: schneider-el

**PSCH_709** u Carátula RJ45 Keystone salida inclinada 2 módulos polar, marco rojo
Carátula RJ45 Keystone salida inclinada 2 módulos polar, marco rojo de la serie New Unica Studio Color de SCHNEIDER ELECTRIC, compuesto por Bastidor universal zamak ref. NU7002, Caratula RJ45 2 mód. Keystone inclinada, polar ref. NU946418, Marco 1 elemento Studio, rojo blanco ref. NU280213, realizado con tubo pvc corrugado Ø16 mm y cable UTP cat. 6. Instalado y funcionando.

| Código | Ud | Descripción | Rendimiento |
|---|---|---|---|
| SCH_NU7002 | u | Bastidor universal, referencia NU7002 de la serie New Unica de Schneider. Zamak (material) | 1.000 |
| SCH_NU946418 | u | Caratula RJ45 2 módulos Keystone inclinada, referencia NU946418 de la serie New Unica de Schneider: Color: polar (material) | 1.000 |
| SCH_NU280213 | u | Marco 1 elemento, referencia NU280213 de la serie New Unica Color de Schneider. Color: rojo blanco (material) | 1.000 |
| MTC_TPVCCF16 | m | Tubo PVC corrugado flexible Ø16 mm (material) | 8.000 |
| MTC_CUTPC6 | m | Cable UTP categoría 6 (material) | 8.000 |
| MOC004 | h | Ayudante (mano de obra) | 0.020 |
| MOC060 | h | Oficial 1ª electricista (mano de obra) | 0.130 |
| MOC061 | h | Ayudante electricista (mano de obra) | 0.130 |

## Recursos

**SCH_NU7002** u Bastidor universal, referencia NU7002 de la serie New Unica de Schneider. Zamak
Bastidor universal

**SCH_NU946418** u Caratula RJ45 2 módulos Keystone inclinada, referencia NU946418 de la serie New Unica de Schneider: Color: polar
Caratula RJ45 2 módulos Keystone inclinada

**SCH_NU280213** u Marco 1 elemento, referencia NU280213 de la serie New Unica Color de Schneider. Color: rojo blanco
Marco 1 elemento para mecanismos eléctricos Los marcos New Unica proporcionan una gran flexibilidad de aplicación y uso gracias a su modularidad
